# FIEBDC-3

- Propiedad del archivo: CYPE INGENIEROS, S.A.
- Formato: FIEBDC-3/2002
- Divisa: EUR
- Costes indirectos: 3.00 %
- IVA: 21.00 %

| Código | Ud | Descripción | Precio |
|---|---|---|---|
| mt18adq020a | kg | Adhesivo a base de copolímeros acrílicos modificados en dispersión acuosa, sin disolventes, color beige, para aplicar en interiores, para el encolado de pavimentos de PVC, linóleo y moqueta. (material) | 4.09 |
| mt18ale010a | m² |  |  |

## Otros textos del archivo
- Lámina heterogénea de PVC, modelo Altro Orchesta "ALTRO", de 2,85 mm de espesor, color a elegir; suministrada en rollos de 200 cm de anchura; peso total: 2600 g/m²; clasificación al uso, según UNE-EN ISO 10874: clase 23 para uso doméstico; clase 34 para uso comercial; clase 42 para uso industrial; con resistencia al deslizamiento 35
